# Angebotsaufforderung (GAEB 90, DA83)
Währung: EUR
Auftraggeber: N.A.

## Leistungsverzeichnis
Datum: 30.03.26

### Gewerk 01 2026/107: Überholung einer vertikalen Pr

#### Titel 01.01 Rohrgehäusepumpe Typ VP 1000 (NW1000 ND

**01.01.0010 Befundung der angelieferten Pumpe**
Zerlegen des Läufers in alle Einzelteile, der größte
Teil der Pumpe wird in Einzelteilen angeliefert.
Waschen und Sandstrahlen nach Normreinheitsgrad SA2,5
Begutachtung und Befundung der nötigen Reparaturen. Der
Zustand der Einzelteile ist in einer Foto-Dokumentation
festzuhalten und dem AG zu übermitteln.

Der Motor und der Einlauf mit Leitschaufeln sind nicht
Bestandteil der Befundung. (Bauteile bleiben beim AG.)
Menge: 1,000 psch

**01.01.0020 Propeller aufarbeiten**
Der vorhandene Propellerkörper wird ggf. mit neuen
Propellerflügeln aus dem Werkstoff G-CuAl10Ni
ausgerüstet. Der Propeller wird kalibriert und
ausgewuchtet.
Menge: 1,000 St.

**01.01.0030 Saugstutzenoberteil**
Neues Saugstutzenoberteil (EN-GJL-250)
Menge: 1,000 St.

**01.01.0040 Leitflügelkopf**
Neuer Leitflügelkopf (EN-GJL-250)
Menge: 1,000 St.

**01.01.0050 Pumpenwelle**
Neue Pumpenwelle (E295)
Menge: 1,000 St.

**01.01.0060 Wellenführungslager mit Fettschmierpumpe**
Neue fettgeschmierte Bronzelagerung inkl. einer
elektromotorischen Fettpumpe (Fabrikat Woerner oder
gleichwertig)

Gewähltes Fabrikat / Typ (Fettpumpe): .................

Erforderliche Leistung:..............kW

Schmierfett Typ:.................
Biologisch abbaubares Fett ist zu bevorzugen.

Fettschmierung (NLGI-Klassen gem. DIN 51818):
.............
Menge: 1,000 St.

**01.01.0070 Pumpentraglager**
Das Traglager wird komplett mit dem Lagergehäuse
ausgetauscht und durch neue Radial- und Axiallager
ersetzt.
Menge: 1,000 St.

**01.01.0080 Dichtungen und Verbindungsmittel**
Alle statischen und dynamischen Dichtungen (O-Ringe,
Stopfbuchsen, Radialdichtringe) sowie eine
Wellenschutzhülse aus Edelstahl (1.4571) im Bereich der
Wellendichtung werden erneuert.
Neue Verbindungsmittel im Unterwasserbereich aus
Werkstoff A4, im trockenen Bereich aus Stahl, verzinkt.
Menge: 1,000 psch

**01.01.0090 Krümmersegment**
Neues Krümmersegment (EN-GJL-250)
Menge: 1,000 St.

**01.01.0100 Steigrohrsegment**
Ggf. neues Steigrohrsegment, H=600 mm (EN-GJL-250)
Menge: 1,000 St.

**01.01.0110 Konservierung**
Alle wasserberührten Teile werden wie folgt
konserviert:
SandstrahlentrostungGrundanstrich: 1 x Zinkgrundierung
(ca. 40 µm)Deckanstrich: 3 x Zweikomponenten
Epoxidharzfarbe (je ca. 100 µm im Farbwechsel)

Alle anderen Bauteile werden wie folgt konserviert:
1 x TU- Universalgrundierung (ca. 30 µm)1 x
Kunstharzlackfarbe (ca. 30 µm)Farbton: blau RAL 5010
BLAU
Das Auftragen der Konservierung ist zu dokumentieren.
Menge: 1,000 psch

**01.01.0120 Pumpenzusammenbau**
Nach dem Reinigen der entsprechenden Zentrierungen wird
die Pumpe beim Bieter mit neuen Verbindungsmitteln
vormontiert und erhält einen abschließenden
Deckanstrich.
(Die Pumpe kann nicht im zusammengebauten Zustand
Vorort montiert werden!)
Menge: 1,000 psch

**01.01.0130 Transport zum HPW Unteres Rheinufer und Montagebegleitung**
Transport der Pumpe (in Einzelteilen < 6 t) nach
Ludwigshafen, HPW Unteres Rheinufer 47. Das Abladen der
Pumpe soll mit einem Kran erfolgen, da bauseits kein
Stapler zur Verfügung gestellt werden kann. Bei der
Wahl des Transporters ist zu berücksichtigen, dass die
Toreinfahrt ca. 5,7 m breit ist, das Tor zur
Maschinenhalle ist 3,8 m breit und ca. 3,8 m hoch. In
der Maschinenhalle steht ein Brückenkran (Traglast 6 t)
zur Verfügung.
Ein Pumpenmonteur des Bieters ist federführend bei der
Montage dabei. An- und Abreise sowie Unterbringung sind
im Preis enthalten.

Die Montage der Pumpe kann nur bei Trockenwetter und
leerem, gereinigtem Regenwettersumpf erfolgen.

Montagezeit (inkl. An- und Abreise):
.................Tag
Menge: 1,000 psch

**01.01.0140 Dokumentation**
Dokumentation der gesamten Instandhaltungsarbeiten als
Bericht inkl. Schnittzeichnung der Pumpe mit
Ersatzteilliste sowie Dokumentation zur neuen
Fettschmiereinrichtung
Alles 1x als Papier- Version und 1 x als pdf-Datei
Menge: 1,000 psch

#### Titel 01.02 Optional: Leistungen auf besondere Anord

**01.02.0010 Unterbrechung der Arbeiten**
Unterbrechung der Arbeiten gemäß den v.g. Kriterien.
Menge: 20,000 h

**01.02.0020 Stundenlohnarbeiten Obermonteur/-in**
Stundenlohnarbeiten durch Arbeitskräfte auf Anordnung
des AG ausführen. Der Verrechnungssatz für die
jeweilige Arbeitskraft umfasst sämtliche Aufwendungen
wie Lohn- und Gehaltskosten, Lohn- und
Gehaltsnebenkosten, Zuschläge, lohngebundene und
lohnabhängige Kosten, sonstige Sozialkosten,
Gemeinkosten, Wagnis und Gewinn. Erschwerniszuschläge
sowie Zuschläge für Überstunden, Nacht-, Sonn- und
Feiertagsarbeit werden gesondert vergütet.
Obermonteur/-in.
Menge: 10,000 h

**01.02.0030 Stundenlohnarbeiten Monteur/-in**
Stundenlohnarbeiten durch Arbeitskräfte auf Anordnung
des AG ausführen. Der Verrechnungssatz für die
jeweilige Arbeitskraft umfasst sämtliche Aufwendungen
wie Lohn- und Gehaltskosten, Lohn- und
Gehaltsnebenkosten, Zuschläge, lohngebundene und
lohnabhängige Kosten, sonstige Sozialkosten,
Gemeinkosten, Wagnis und Gewinn. Erschwerniszuschläge
sowie Zuschläge für Überstunden, Nacht-, Sonn- und
Feiertagsarbeit werden gesondert vergütet.
Monteur/-in.
Menge: 10,000 h

#### Titel 01.03 Optional: Inbetriebnahme

**01.03.0010 Optional: Inbetriebnahme**
Die Inbetriebnahme der RWP4 erfolgt mit Mischwasser aus
dem RW-Sumpf und kann erst während oder nach einem
entsprechenden Regenereignis stattfinden.
Aus diesem Grund ist hierfür eine separate An- und
Abreise zu berücksichtigen.
Menge: 1,000 psch

USt %: 19,00
